# Muster-Leistungsbeschreibung
Leistungsbeschreibung (GAEB 90, DA81)
Währung: EUR

## Versottete Schornsteine
Datum: 25.05.26

### Titel 00001 Positionen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Untergrundbeschaffenheit

Der Untergrund muß saugfähig, sauber, tragfähig,
frei von biologischem Bewuchs,Tensiden, Staub- und
Schalmittel-, Öl- und Fettrückständen u.a.
trennenden Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

**00001.0001 Altputz bis ca. 80 cm über Schadensrand entfernen**
Altputz mit der Mörtelgruppe______
bis min. 80 cm über
Schadensrand entfernen.
Anfallenden Bauschutt in
Container verladen und abfahren.
Einheit: m2

**00001.0002 Untergrundbehandlung bei Sulfatbelastung**
Imprägnierung der vorbereiteten Wandflächen
mit der lösemittelfreien Spezialgrundierung
zur Immobilisierung von Sulfaten mit
Remmers Sulfatex LQ.

Material drucklos im Flutverfahren
in mehreren Arbeitsgängen nass in nass
auftragen.
Vorgang solange wiederholen (nass in nass)
bis keine weitere Materialaufnahme mehr
festzustellen ist.

Oberflächen vollständig abtrocknen lassen.

Verbrauch:
je nach Untergrund ca. 0,5 -1,0 kg/m² Remmers Sulfatex
LQ <0663>
Einheit: m2

**00001.0003 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00001.0004 Haftbrücke / Zwischenabdichtung frisch in frisch auftragen**
Herstellen einer Haftbrücke / Zwischenabdichtung
aus der hoch sulfatbeständigen,
mineralischen Dichtungsschlämme,
Remmers WP Sulfatex.

Angemischtes Material mittels Schlämmbürste
einlagig, auf die noch frische, mattfeuchte
Grundierung auftragen.

Verbrauch:
Ca. 1,6 kg/m²/mm Schichtdicke
Remmers WP Sulfatex <0430>
Einheit: m2

**00001.0005 Untergrundegalisierung ganzflächig**
Ganzflächige Untergrundegalisierung
mit dem mineralischen Dichtspachtel
mit hohem Sulfatwiderstand,
Remmers WP DS Levell.

Angemischtes Material im Spachtelverfahren
in die frische Haftbrücke applizieren.
Einlagige Schichtdicke < 50 mm.

Verbrauch:
Ca. 8,5 kg/m² bei 5 mm Schichtdicke
Remmers WP DS Levell <0426>
Einheit: m2

**00001.0006 Kratzspachtelung auf Egalisierung mit rissüberbrückender MDS**
Lunker und Poren auf dem vorbereiteten,
trockenen Untergrund mittels einer
Kratzspachtelung aus der 2.-komp.,
rissüberbrückenden, mineralischen
Dichtungsschlämme Remmers MB 2K
verschließen und egalisieren.

Angemischtes Material mittels Glätter oder
Schlämmbürste in einer dünnen Schicht auf den
vorbereiteten Untergrund auftragen
und oberflächenbündig abziehen.

Verbrauch:
Ca. 0,5 kg/m² Remmers MB 2K <3014>
Einheit: m2

**00001.0007 Abdichtung mit rissüberbrückender MDS**
Abdichtung aus der 2.-komp.,
rissüberbrückenden, mineralischen
Dichtungsschlämme (MDS, geprüft
nach PG-MDS/FPD und PG-FBB Teil 1),
Remmers MB 2K, herstellen.
Mindesttrockenschichtdicke 2 mm.

Angemischtes Material mittels geeignetem
Applikationsverfahren 2-lagig auf den vorbereiteten
Untergrund auftragen.

Verbrauch:
Ca. 2,2 kg/m² bei 2 mm Trockenschichtdicke
Remmers MB 2K <3014>
Einheit: m2

**00001.0008 Dünnschichtputz mit Armierungsgewebe**
Dünnschichtputz auf der abgedichteten Wandfläche
aus dem hochvergüteten,
wasser-, und frostbeständigen
Klebe- und Armierungsmörtel
Remmers VM Fill,
auftragen und dauerelastisches, verrottungsfestes
Armierungsgewebe Remmers Tex 4/100,
einarbeiten.

Mit dem angemischten Mörtel eine Kratzspachtelung
auf die durchtrocknete Abdichtung aufbringen.
Anschließend mittels geeignetem Werkzeug den Mörtel
"frisch in frisch" in einer Schichtdicke von 3 - 4 mm
aufziehen. Armierungsgewebe im oberen Drittel
des Putzes falten- und blasenfrei einbetten,
Gewebebahnen mind. 10 cm überlappen lassen.
Nach kurzer Ansteifphase Filzschicht
aus VM Fill frisch in frisch auf Armierungsschicht
auftragen
und glätten.
Oberfläche nach dem Ansteifen zum geeigneten Zeitpunkt
mit dem Schwammbrett abfilzen.

Verbrauch:
ca. 1,2 kg/m² je mm Schichtdicke
Remmers VM Fill <0517>
Verbrauch bei 5 mm Schichtdicke: 6 kg/m² Remmers VM
Fill <0517>
ca. 1,1 m²/m²
Remmers Tex 4/100 <3880>
Einheit: m2

**00001.0009 Oberflächenbeschichtung mit wasserdampfdurchlässigem Farbsystem**
*** Bedarfsposition ohne GB
Farbbeschichtung aus der hoch
wasserdampfdurchlässigen, lösemittelfreien
und emissionsarmen Innenwandfarbe
Remmers Color SP herstellen.

Material gut aufrühren.
Tragfähige, tockene und staubfreie Flächen mit
geeignetem Werkzeug beschichten.
Material je nach Untergrundbeschaffenheit in
1-2 Arbeitsgängen applizieren.

Verbrauch:
Ca. 0,13 - 0,15 l/m² je Arbeitsgang
Remmers Color SP <3080>
Einheit: m2
